# Messe-Pirmasens
Angebotsaufforderung (GAEB DA XML 3.2, DA83)
Projekt: 260414
Währung: EUR
Vergabeart: Beschränkte Ausschreibung
Erstellt mit: GXML Toolbox V3.3 R20200224, ORCA AVA 23.2.1 - Professional Edition 23.02.01, 30.09.2026

## Baustellenbeschreibung
Globale Angaben zum Bauvorhaben

Name und Anschrift des Auftraggebers
Messe Pirmasens GmbH Zeppelinstraße 11
66953 Pirmasens
vertreten durch Herrn Guido Frey

Beschreibung des Bauvorhabens
Umbau der Messehalle 5B zum Stadtarchiv der Stadt Pirmasens

Weitere Angaben
Ein SiGeKo ist durch den AG beauftragt.
Durch den SiGeKo wird eine Baustellenordnung übergeben.

Angaben zur Baustelle

Anschrift der Baustelle
Zeppelinstraße 11
66953 Pirmasens

Lage des Grundstücks
Der Gebäudekomplex der Messe Pirmasens befindet sich am östlichen Rand der Stadt Pirmasens nahe der B10 gelegen. Die Erschließung des Gebäudes befindet sich auf der Ostseite des Gebäudes, ebenerdig im 4. UG. Der Hauptzugang zur Verwaltung auf der Westseite liegt aufgrund der steilen Hanglage im Erdgeschoss, ist jedoch zur Andienung der Baustelle irrelevant. Die Zufahrt zum Gelände für Baufahrzeuge und Handwerker ist durch ein Tor aus der Zeppelinstraße zu erreichen.

Umgebungsbedingungen
Die Maßnahme in Pirmasens findet im 2. UG eines 8-stöckigen Gebäudekomplexes statt, welcher in Teilen stetig genutzt wird.
Die Erschließung erfolgt über einen Aufzug aus dem 4. UG, welcher ebenfalls für den Materialtransport genutzt werden kann. Der Aufzug verfügt über nutzbare Innenmaße von ca. b = 2,425 m / l = 4,06 m (ohne Lichtschranke) / h = 2,495 m (Aufzugsfläche ca 10m²). Die maximale Traglast beträgt 3.000 kg. Dieser ist in der Parkebene von außen zu beladen und mündet in der Ebene der Maßnamhe direkt im Baufeld. Personenzugang kann zudem über das Treppenhaus der Messe gewährleistet werden. Hierbei ist die gleichzeitige Nutzung durch den anderweitigen Betrieb des Gebäudes zu berücksichtigen, Material- und Gerätetransporte über diese Wege sind nur nach ausdrücklicher Genehemigung durch den Bauherrn zulässig.
Alle allgemein zumutbaren Maßnahmen für den Schutz angrenzender Bauteile sind im Rahmen der nachfolgenden Leistungbeschreibung mit einzukalkulieren und werden nicht gesondert vergütet, sofern diese nicht als eigene Leistungsposition beschrieben sind.

Zufahrtmöglichkeiten
Von der B10 kommend, ist die Ausfahrt Richtung Pirmasens Centrum / Messe zu nehmen, um im Straßenverlauf rechts auf die Zeppelinstraße einzubiegen.
Nach etwa 75m führt erneut rechts eine Abfahrt auf das Gelände/ die Stellplätze der Messe unterhalb des Gebäudes, welche für die Baumaßnahme zu nutzen sind. Schlüssel zum Einfahrtstor werden im Rahmen der Beauftragung gegen Unterschrift an die jeweiligen Firmen ausgegeben. Die Firmen übernehmen innerhalb Ihrer Einsatzzeiten vor Ort die Verantwortung, dass der Zugang nach Ein- oder Ausfahrt, vor allem beim täglichen Verlassen der Baustelle verschlossen ist.

Anzahl und Höhe des Gebäudes
Es handelt sich bei dem Gebäudekomplex der Messe um ein 8-stöckiges Bauwerk mit einer Gesamthöhe von 36,60m, unterschiedlicher Nutzungen.
Das Gebäude endet mit der Atikka bei +15,70m über Gelände.
Neben der Verwaltung in den Geschossen
- EG (OK FFB bei +/- 0,00m)
- bis OG2 (OK FFB +8,55m)
ist vor allem die Wasgauhalle im 1. UG,
unmittelbar über dem Umbaubereich, auch über den Zeitraum des Umbaus u.a. durch den Schulbetrieb genutzt.

Die bestehenden Messehalle 5B, welche im Zuge der
Baumaßnahme umzunutzen ist,
befindet sich im 2. UG des Gebäudes bei -8,70m OKRF
Der Baustellenzugang erfolgt vom
Parkplatz in der Ebene des 4.UG, bei -20,90m OK FFB.
Zur Einbringungen von Material und Gerätschaften kann ein Aufzug zwischen den beiden Geschossen genutzt werden. Der Aufzug kann im 4. UG Parkplatzseitig beladen und im Baufeld des 2. UG entladen werden. Ein Quertransport innerhalb der Gebäudeebenen selbst ist somit nicht notwendig.

Verkehrsverhältnisse, freizuhaltende Flächen
Es stehen auf der Ostseite des Grundstückes der Messe im 4. UG ausreichend Parkplätze für die ausführenden Firmen zur Verfügung. Während der Bauphase ist dafür zu sorgen, dass Verkehrsflächen für den Baustellenverkehr und die Anlieferung von Baumaterialien an den Aufzug frei zu halten sind. Gleiches gilt für die Feuerwehrumfahrung.
Das Parken, sowie Materiallagerungen sind nur in ausgewiesenen Flächen erlaubt.

Transportwege der Baustoffe auf der Baustelle, Lagerflächen
Es sind gemäß der Anlage zum Leistungsverzeichnis Baustelleneinrichtungsflächen vorgesehen.
Diese Flächen befinden sich einerseits im Außenbereich des 4. UG, sowie unmittelbar innerhalb des Baufeldes im 2. UG.
Beide Flächen sind mitteles Aufzug verbunden. Dieser dient innerhalb der Maßnahme als Transportweg benötigter Materialen und Gerätschaften. Sonstige Verkehrswege innerhalb des Gebäudes dienen lediglich dem Personenzugang und sind frei von Materialien o.Ä. zu halten.

Zur Nutzung überlassene Flächen und Räume
Der AG stellt Baustelleneinrichtungsflächen zur Verfügung. Diese Flächen können vom AN in Abstimmung mit der Bauleitung und anderen Baugewerken teilweise genutzt werden.
Einerseits können hierzu Stellflächen im Außenbereich des 4. Untergeschosses, sowie Teilflächen innerhalb des Baufeldes im Inneren des 2. UG genutzt werden.Es besteht kein verbindlicher Anspruch auf eine bestimmte Flächengröße oder Lage innerhalb der BE-Fläche. Die erforderliche Lagerfläche des AN soll auf ein notwendiges Minimum begrenzt werden. Abschließbare Magazine oder Lagerflächen sind sofern es diese bedarf vom AN im Rahmen seiner BE-Kosten entsprechend einzukalkulieren.

Baugrund
entfällt

Schadstoffe
Die ausgeschriebenen Leistungen basieren auf dem derzeit bekannten Schadstoffbestand, sowie dem der Ausschreibung beiliegenden Gutachten untersuchter Bauteile.

Entsorgung von Abfall nach DIN 18299
Die Entsorgung von Abfall nach den Abschnitten 4.1.11
und 4.1.12 ATV, DIN 18299 hat umgehend, spätestens täglich zum Abschluss der jeweiligen Arbeiten, zu erfolgen. Eigene Abfälle hat der AN immer arbeitstäglich von der Baustelle zu entfernen und auf eigene Kosten zu entsorgen. Abfälle, die durch Abbruch- und Rückbauarbeiten entstehen, sind sortiert und stofflich getrennt zu entsorgen. Nachweislich unbefugt entsorgte Eigenabfälle des AN werden gegen Nachweis durch den AG entsorgt und mit der unbestrittenen Forderung des verursachenden AN verrechnet. Bei der Entsorgung von Abfällen ist die Verordnung über die Bewirtschaftung von gewerblichen Siedlungsabfällen und von bestimmten Bau- und Abbruchabfällen (Gewerbeabfallverordnung - GewAbfV) in ihrer gültigen Fassung zu beachten. Durch den AN ist ein Abfallkonzept zu erstellen und vor Baubeginn beim AG zur Prüfung und Freigabe vorzulegen. Zudem sind die einschlägigen gesetzlichen Vorschriften sowie technischen Regeln einzuhalten. Entsprechende Nachweise sind dem AG auf Verlangen vorzulegen.

Schutz von Grünflächen
Sämtliche Grünflächen im nichtöffentlichen Straßenraum im Bereich des Baufeldes sind zu schützen. Für Schäden an den Bepflanzungen außerhalb des unmittelbaren Baufeldes haften die Verursacher.

Schutz vorhandener Einrichtungen oder Bauteile
(Art und Umfang)
Sämtliche vorhandene Bauteile des Bestandsgebäudes, sowie die Transport- und Zugangswege innerhalb des Bestandes sind vor Beschädigungen vollumfänglich zu schützen.

Hindernisse im Erdreich
entfällt

Vermutete Kampfmittel im Bereich der Baustelle
entfällt

Baustellenordnung
Durch den SiGeKo des AG wird eine Baustellenordnung erlassen. Diese wird dem AN vor Baubeginn im Rahmen der Einweisung übergeben und ist in vollem Umfang zu beachten.

Besondere Anforderungen an die Bauausführung
Normale Anforderungen an die Luftdichtheit. Im gesamten Baustellenbetrieb dürfen nur solche Baustoffe und Bauhilfstoffe verwendet werden, die keine schädlichen Stoffe ausgasen oder Schadstoffe an die Umwelt abgeben.

Lärmarme Baustelle
Seitens des Gesetzgebers existieren maximale Lärmpegel die bei Baustellen einzuhalten sind. Der Auftragnehmer verpflichtet sich alle erforderlichen Maßnahmen umzusetzen, um die vom Gesetzgeber festgelegten maximale Lärmpegel der Baustelle einzuhalten (schallgedämmte Maschinen, Schallschutzmaßnahmen, etc.). Der Auftragnehmer verpflichtet sich außerdem seine Mitarbeiter in der Umsetzung der erforderlichen Maßnahmen zur Lärmreduzierung zu schulen beziehungsweise einzuweisen und dem AG einen Nachweis über die erfolgte Durchführung dieser Schulung / Einweisung zukommen zu lassen.

Staubarme Baustelle
Die Entstehung von Staub auf der Baustelle oder durch die Baustelle ist so weit wie möglich zu verhindern. Der Auftragnehmer verpflichtet sich zur Umsetzung wirksamer Staubschutzmaßnahmen während der Ausführung seiner Leistungen, insbesondere durch:
- Einsatz von Maschinen mit Absaugvorrichtung,
- Abtrennung der Arbeitsbereiche mit Staubentstehung,
- Anwendung von Nassverfahren bzw. Befeuchtung.
Alle Anlagen und Maßnahmen zum Staubschutz sind regelmäßig zu warten und instand zu halten. Der Auftragnehmer verpflichtet sich außerdem, seine Mitarbeiter hinsichtlich der erforderlichen Maßnahmen zur Staubreduzierung zu schulen bzw. einzuweisen und dem Auftraggeber einen Nachweis über die erfolgte Durchführung der Schulung / Einweisung vorzulegen.
Bei staubintensiven Arbeiten ist zudem die BMA (Brandmeldeanlage) rechtzeitig zu berücksichtigen. Der Auftragnehmer hat den Hausmeister vor Beginn der Arbeiten entsprechend zu informieren; eine gegebenenfalls erforderliche Abschaltung der BMA für die Dauer der Arbeiten erfolgt durch den Hausmeister.

Angaben zur Ausführung Termine und Fristen
Geplanter Ausführungsbeginn und Ausführungsende gemäß den Vergabebedingungen des AG, sowie dem der Ausschreibung beiligenden Rahmenterminplan

Laufender Betrieb
Aufgrund der Nutzung der weiteren in Betrieb befindlichen Gebäudeteile der Messe sind Staubbildung zu reduzieren. Im Hinblick auf die Sicherheit baustellenfremder Personen ist die Baustellensicherung stets geschlossen zu halten. Baustellenfremde Personen sind nach Möglichkeit auf die Sicherheitsrisiken hinzuweisen und zum Verlassen der Baustelle aufzufordern.
Darüber hinaus ist zu berücksichtigen, dass in der gegenüberliegenden Halle 6B, welche über das Foyer zugänglich ist, insbesondere an Vormittagen die Jugendverkehrsschule betrieben wird. Hierbei bewegen sich täglich mehrere Grundschulklassen im Bereich des Gebäudekomplexes. Auf erhöhte Sorgfalt hinsichtlich Baustellenlogistik, Verkehrsführung, Lärm-, Staub- und Sicherheitsmaßnahmen ist daher besonders zu achten. Der Baustellenbetrieb ist entsprechend umsichtig zu organisieren.

Baustelleneinrichtung
Vor Beginn der Arbeiten hat der Auftragnehmer einen Baustelleneinrichtungsplan zu erstellen und dem Auftraggeber bzw. der Bauleitung zur Prüfung und Freigabe vorzulegen. Der Baustelleneinrichtungsplan hat insbesondere Angaben zu Lagerflächen, Verkehrswegen, Materialtransporten, Baustellenzugängen, Sicherungsmaßnahmen sowie gegebenenfalls erforderlichen Schutzmaßnahmen gegenüber dem laufenden Betrieb zu enthalten. Die Vorgaben des dem Leistungsverzeichnis beiliegenden Baustelleneinrichtungsplans sowie die Anforderungen aus der Baustellenordnung des SiGeKo sind hierbei vollumfänglich zu berücksichtigen. Sofern nicht ausdrücklich anders beschrieben, sind die hierfür entstehenden Kosten in die Einheitspreise einzukalkulieren.

Gerüste, Sicherheitsmaßnahmen
Für seine Leistungen notwendige Gerüste, Hebezeuge oder Hubbühnen sind vom AN im eigenen Ermessen an die Baustelle zu liefern und zu verwenden. Wenn nicht anders beschrieben, sind die dafür entstehenden Kosten in die Einheitspreise einzukalkulieren.

Nicht genormte Baustoffe
Nicht genormte Baustoffe dürfen nicht verwendet werden. Mitgeltende Normen, Regeln der Technik Neben dem Leistungsverzeichnis gelten die anerkannten Regeln der Technik und die VOB/C in allen die nachfolgenden beschriebenen Leistungen betreffenden Teilen.

## Weiterführende Beschreibung der Leistung
Beschreibung der Leistung
Gegenstand der Ausschreibung sind die Innenputz- und Malerarbeiten für den Umbau der Messehalle 5B zum Stadtarchiv der Stadt Pirmasens.

Betriebsbedingungen
Die Baustelleneinrichtung für die eigenen Leistungen ist vom AN unter dem entsprechenden Titel zu kalkulieren und für die Dauer der eigenen Arbeiten vor Ort vorzuhalten.

Planung und Ablauf
Nach Auftragserteilung hat der Auftragnehmer innerhalb der vorgebenen Zeit lt. Rahmenterminplan die Ausführungsunterlagen in Form von Werkszeichnungen, Materialkennwerten, Produktdatenblätter etc. vorzulegen.
Der Auftraggeber hat hierfür die notwendigen Auskünfte zu erteilen.

## Anlagen
Anlagen

Den Ausschreibungsunterlagen liegen folgende Unterlagen bei:

- Leistungsbeschreibung des Gewerkes
- Planunterlagen in verschiedenen Maßstäben
- gesamtes Brandschutzkonzept
- Rahmenterminplan
- Schadstoffuntersuchung

## Allgemeiner Hinweis auf die technischen Regeln
Allgemeiner Hinweis auf die technischen Regeln

Ausdrückliche Verwendung der allgemein anerkannten Regeln der Technik

Bei Widersprüchen innerhalb dieser Leistungsbeschreibung sind immer die allgemein anerkannten Regeln der Technik als verbindlich vereinbart anzusehen, sofern anderes nicht ausdrücklich vertraglich vereinbart wird. Auf eine ggfls. fehlerhafte Erwähnung einer veralteten Norm kann der Bieter sich insofern nicht berufen, sondern muss die Einheitspreise so kalkulieren, dass die Leistung den allgemein anerkannten Regeln der Technik entspricht.

Nachtragsangebote, die auf der Grundlage eines etwa fehlerhaften Normenverweises eingereicht werden, werden vom Auftraggeber nicht anerkannt.

Die VOB/C DIN 18299 ff. sind immer maßgeblich, sofern bei einzelnen Positionen oder im Ganzen nicht ausdrücklich etwas anderes vereinbart wird.

Weiterhin gelten die (ATV)
DIN18350 - Putz- und Stuckarbeiten
DIN18363 - Maler- und Lackierarbeiten
DIN 18366 - Tapezierarbeiten

## 07 Innenputz & Maler

### Titel 00 Arbeitsvorbereitung

**00.1 Baustelleneinrichtung**
*** Pauschalposition
Die Baustelleneinrichtung für alle nachgenannten Leistungen ist nach den Erfordernissen zu erstellen, vorzuhalten und wieder abzubauen.
Die für die Durchführung der Arbeiten erforderlichen Geräte und Einrichtungen sowie Lager- und Arbeitsplätze, alle auch sonst nicht genannten Geräte und Arbeitsmaterialien, die zur kompletten Baustelleneinrichtung gehören, sind zu liefern, aufzustellen, nach Abschluss der Arbeiten restlos abzubauen und abzutransportieren. Die Säuberung der Baustelle und die fachgerechte Entsorgung ist mit einzukalkulieren.

Einrichten der Baustelle für sämtliche in der nachfolgenden Leistungsbeschreibung aufgeführten Leistungen, mit folgenden, in den Einheitspreis einzurechnenden Leistungen, die für das Bauvorhaben gebraucht werden:
- Herrichten der erforderlichen Lager- und Arbeitsflächen
  und deren Sicherung,
- Gerätekosten,
- Maschinenkosten,
- Lohnkosten,
- Personalkosten,
- alle sonstigen Kosten, die der AN zur ordnungsgemäßen
  Durchführung der Bauaufgabe zu erbringen hat,
- Räumen der Baustelle von der Baustelleneinrichtung des AN
  nach Durchführung seiner Leistungen. Die Gelände- und
  Bodenflächen,auf denen sich die Baustelleneinrichtung
  und Materiallagerung befunden hat sind in den ursprünglichen
  Zustand zurückzuführen.
- Materialcontainer,
- Hebegerät (Mobilkran etc.),
- Geräte zum Materialtransport,
- tägliche Reinigung.

Sämtliche Maßnahmen, die der Unfallverhütung dienen und den bauaufsichtlichen, straßenbauaufsichtlichen, verkehrs- polizeilichen sowie berufsgenossenschaftlichen und örtlichen Angaben entsprechen, einschl. Beantragung und Gebühren.

Bereitstellen von persönlicher Schutzausrüstung.

Schutz und Sicherung öffentlichen sowie privaten Eigentums vor Beschädigung und Verschmutzung.
Alle öffentlichen Straßen sind unverzüglich von Verschmutzungen durch den Baustellenbetrieb zu reinigen.
Menge: 1,000 psch

**00.2 Aufbauen fahrbare Arbeitsbühne 2kN/m2 H 3-4m**
STLB-Bau 2026-04 001
Aufbauen fahrbare Arbeitsbühne DIN EN 1004-1, Lastklasse 3 (2 kN/m2), Höhe der Arbeitsplattform über 3 bis 4 m, im Gebäude.
Menge: 1,000 St

**00.3 Umsetzen fahrbare Arbeitsbühne 2kN/m2 H 3-4m**
STLB-Bau 2026-04 001
Umsetzen fahrbare Arbeitsbühne DIN EN 1004-1, Lastklasse 3 (2 kN/m2), Höhe der Arbeitsplattform über 3 bis 4 m, im Gebäude, Länge des waagerechten Transportweges im Mittel bis 25 m.
Menge: 10,000 St

**00.4 Abbauen fahrbare Arbeitsbühne 2kN/m2 H 3-4m**
STLB-Bau 2026-04 001
Abbauen fahrbare Arbeitsbühne DIN EN 1004-1, Lastklasse 3 (2 kN/m2), Höhe der Arbeitsplattform über 3 bis 4 m, im Gebäude.
Menge: 1,000 St

**00.5 Schutzabdeck. Bodenfläche Vlies herstellen beseitigen**
STLB-Bau 2026-04 034
Schutzabdeckung der Bodenfläche, aus Estrich, Zementestrich,
Abdeckung aus Vlies, Stöße und Ränder verkleben, herstellen und beseitigen.
Menge: 590,000 m2

**00.6 Abkleben von angrenzenden Bauteilen**
Abkleben von angrenzenden Bauteilen
Alle angrenzenden Bauteile, einschließlich Türrahmen, Fuß- und Soceklleisten, Anlagenteile und sonstiger angrenzender Oberflächen, sind laufend pro Meter mit rückstandsfrei entfernbaren Klebeband sauber abzukleben und nach Abschluss der Arbeitenordnungsgemäß zu entfernen.
Menge: 590,000 m

**00.7 Schutzabdeck. Fenster Tür Folie D 0,3mm herstellen beseitigen**
STLB-Bau 2026-04 034
Schutzabdeckung des Fensters und der Tür, einseitig,
Abdeckung aus Folie, Dicke 0,3 mm, herstellen und beseitigen, Arbeitshöhe der zu bearbeitenden oder zu bekleidenden Fläche bis 3,5 m über der Standfläche des hierfür erforderlichen Gerüstes.
Menge: 220,000 m2

### Titel 01 Putz- & Malerarbeiten

#### Bereich 01.01 Trockenbauwände

**01.01.1 Untergrund anschleifen entstauben Gipsplatte**
Anschleifen und Entstauben des Untergrundes aus Gipsplatten, über 3,5 bis 5,5 m über der Standfläche des hierfür erforderlichen Gerüsts, Gerüst wird gesondert vergütet, für Tapezierarbeiten, Untergrund senkrecht.
Menge: 1175,000 m2

**01.01.2 Grundbesch GBS Wand**
STLB-Bau 2026-04 037
Grundbeschichtung mit wasserbasiertem Grundbeschichtungsstoff (Tapetengrund), farblos, auf Wand, Untergrund Gipsplatten, Oberfläche glatt, vorh. Spachtelung Qualitätsstufe Q3, Arbeitshöhe der zu bearbeitenden Fläche bis 5,5 m über der Standfläche des hierfür erforderlichen Gerüstes, Gerüst wird gesondert vergütet.
Menge: 1175,000 m2

**01.01.3 Tapete Wand Glasfaserwandbekl.**
STLB-Bau 2026-04 037
Tapezieren der Wand, aus grundierten Gipsfaserplatten, vorh. Spachtelung Qualitätsstufe Q3, mit Glasfaserwandbekleidung für nachträgliche Behandlung DIN EN 234, nachträgliche Behandlung wird gesondert vergütet, glatt, Arbeitshöhe der zu bearbeitenden oder zu bekleidenden Fläche bis 5,5 m über der Standfläche des hierfür erforderlichen Gerüstes, Gerüst wird gesondert vergütet.
Menge: 1775,000 m2

**01.01.4 Tapete Leibung B 7,5 cm Glasfaserwandbekl.**
STLB-Bau 2026-04 037
Tapezieren der Leibung, aus grundierten Gipsfaserplatten, vorh. Spachtelung Qualitätsstufe Q3,
Breite Leibung '7.5' cm, mit Glasfaserwandbekleidung für nachträgliche Behandlung DIN EN 234, nachträgliche Behandlung wird gesondert vergütet, glatt, Arbeitshöhe der zu bearbeitenden oder zu bekleidenden Fläche bis 3,5 m über der Standfläche des hierfür erforderlichen Gerüstes.
Menge: 50,000 m

**01.01.5 Anpassen Papierwandbekl. Wand angrenz. Bauteil eckig**
STLB-Bau 2026-04 037
Anpassen der Wandbekleidung,
fertige Papierwandbekleidung DIN EN 233, auf Wand, an angrenzende Bauteile, eckig, Arbeitshöhe der zu bearbeitenden oder zu bekleidenden Fläche bis 3,5 m über der Standfläche des hierfür erforderlichen Gerüstes, Vorhaltung des Gerüsts für Arbeiten anderer AN wird gesondert vergütet.
Menge: 400,000 m

**01.01.6 Wandbeschichtung Glasfaserwandbekl. Dispersionsfarbe**
Erstbeschichtung an Wand, innen,
Untergrund Glasfaserwandbekleidung für nachträgliche Behandlung,
Grundbeschichtung für Dispersionsfarbe, pigmentiert, wasserbasiert, haftvermittelnd,
Zwischenbeschichtung aus Dispersionsfarbe, wasserbasiert,
Schlussbeschichtung aus Dispersionsfarbe, wasserbasiert, lösemittelfrei, matt DIN EN 13300, Glanzgrad G3, deckend, Nassabriebbeständigkeit R-Klasse 1 DIN EN 13300,

RAL-9010 Reinweiß.

Arbeitshöhe der zu bearbeitenden oder zu bekleidenden Fläche bis 5,5 m über der Standfläche des hierfür erforderlichen Gerüstes, Gerüst wird gesondert vergütet.
Menge: 1775,000 m2

**01.01.7 Leibungsbeschichtung Glasfaserwandbekl. B 7,5 cm Dispersionsfarbe**
Erstbeschichtung an Leibung, innen, Untergrund Glasfaserwandbekleidung für nachträgliche Behandlung,
Breite Leibung '7,5' cm,
Grundbeschichtung für Dispersionsfarbe, pigmentiert, wasserbasiert, haftvermittelnd,
Zwischenbeschichtung aus Dispersionsfarbe, wasserbasiert,
Schlussbeschichtung aus Dispersionsfarbe, wasserbasiert, lösemittelfrei, matt DIN EN 13300, Glanzgrad G3, deckend, Nassabriebbeständigkeit R-Klasse 1 DIN EN 13300,

RAL-9010 Reinweiß.

Arbeitshöhe der zu bearbeitenden oder zu bekleidenden Fläche bis 3,5 m über der Standfläche des hierfür erforderlichen Gerüstes.
Menge: 100,000 m

#### Bereich 01.02 Bestandsmauerwerk

**01.02.1 Untergrund prüfen auf Schad-Hohlstellen abklopfen Innenwand**
Untergrund prüfen auf Schad- und Hohlstellen, durch Abklopfen, Schadstellen und Rissverläufe markieren, an Innenwand, Arbeitshöhe der zu bearbeitenden oder zu bekleidenden Fläche bis 5,5 m über der Standfläche des hierfür erforderlichen Gerüstes, Gerüst wird gesondert vergütet.
Menge: 325,000 m2

**01.02.2 Untergrund anschleifen absaugen vorh.Beschichtung**
STLB-Bau 2026-04 036
Anschleifen und Absaugen der vorh. Beschichtung, Arbeitshöhe der zu bearbeitenden Fläche bis 5,5 m über der Standfläche des hierfür erforderlichen Gerüsts, Untergrund senkrecht.
Menge: 325,000 m2

**01.02.3 Schlitz/Fehlstelle füllen Innenwand H bis 5,5m Kalkzement-Normalputzm. B 5 cm T 5 cm**
STLB-Bau 2026-04 023
Schlitz/Fehlstelle füllen, in Innenwänden, innen, Arbeitshöhe der zu bearbeitenden Fläche bis 5,5 m, Gerüst wird gesondert vergütet, mit Kalkzement-Normalputzmörtel (GP),
Schlitzbreite '5' cm,
Schlitztiefe '5' cm.
Menge: 50,000 m

**01.02.4 Haftbrücke mineral. Innenwand Mauerwerk**
STLB-Bau 2026-04 023
Haftbrücke mineralisch, kunststoffvergütet, für später aufzubringenden mineralischen Putz, auf Innenwand, innen, Untergrund Mauerwerk, Arbeitshöhe der zu bearbeitenden oder zu bekleidenden Fläche bis 5,5 m über der Standfläche des hierfür erforderlichen Gerüstes, Gerüst wird gesondert vergütet.
Menge: 325,000 m2

**01.02.5 Unebenheit Wand Gips-Putzm.B1 D 5-10mm**
STLB-Bau 2026-04 023
Unebenheiten auf Wand, innen, ausgleichen mit Gips-Putzmörtel B1 DIN EN 13279-1, Dicke über 5 bis 10 mm, Untergrund Kalksandsteinmauerwerk, Arbeitshöhe der zu bearbeitenden oder zu bekleidenden Fläche bis 5,5 m über der Standfläche des hierfür erforderlichen Gerüstes, Gerüst wird gesondert vergütet.
Menge: 325,000 m2

**01.02.6 Putzbewehrung Gittergewebe alkalibest. Innenwand**
STLB-Bau 2026-04 023
Putzbewehrung aus Gittergewebe, alkalibeständig, auf Innenwand, Arbeitshöhe der zu bearbeitenden oder zu bekleidenden Fläche bis 5,5 m über der Standfläche des hierfür erforderlichen Gerüsts, Gerüst wird gesondert vergütet.
Menge: 325,000 m2

**01.02.7 Innenputz einlagig Innenwand Kalkzement-Normalputzm. CSII D 10mm Q2 gefilzt**
STLB-Bau 2026-04 023
Einlagiges Innenputzsystem DIN 18550-2 auf Innenwand, Putzgrund Mauerwerk, aus Kalkzement-Normalputzmörtel (GP) DIN EN 998-1, Druckfestigkeitsklasse CS II (1,5 bis 5 N/mm2), Dicke 10 mm, Putzoberfläche Qualitätsstufe 2 (Q2), gefilzt, übliche Beanspruchung, Arbeitshöhe der zu bearbeitenden oder zu bekleidenden Fläche bis 5,5 m über der Standfläche des hierfür erforderlichen Gerüsts, Gerüst wird gesondert vergütet.
Menge: 325,000 m2

**01.02.8 Kantenprofil Innenputz Stahl verz kunststoffbesch D 10mm**
STLB-Bau 2026-04 023
Kante im Innenputz mit Kantenprofil aus verzinktem Stahl, kunststoffbeschichtet, für Putzdicke 10 mm.
Menge: 25,000 m

**01.02.9 Erstbesch Wand Putz Dispersionsfarbe**
Erstbeschichtung an Wand, innen,
Untergrund Kalkzement-Putz, vorh.
Qualitätsstufe Oberfläche Q2,

Grundbeschichtung für Dispersionsfarbe, pigmentiert, wasserbasiert, haftvermittelnd,

Schlussbeschichtung aus Dispersionsfarbe, wasserbasiert, matt DIN EN 13300, Glanzgrad G3, deckend,

Nassabriebbeständigkeit R-Klasse 1 DIN EN 13300,

RAL-9010 Reinweiß.

Arbeitshöhe der zu bearbeitenden oder zu bekleidenden Fläche bis 5,5 m über der Standfläche des hierfür erforderlichen Gerüstes, Gerüst wird gesondert vergütet.
Menge: 325,000 m2

#### Bereich 01.03 Bestandsstützen

**01.03.1 Überholungsbesch Stütze Sichtbeton SB2 Abwicklung 2 m Dispersionsfarbe**
Überholungsbeschichtung an Stütze, eckig, innen, Untergrund Sichtbeton - normale Anforderungen Klasse SB 2 gemäß DBV-Merkblatt,

24 Stützen, Abwicklung der Bearbeitungsflächen je Stütze bis '2'
m,
Schlussbeschichtung aus Dispersionsfarbe, wasserbasiert, lösemittelfrei, matt DIN EN 13300, Glanzgrad G3, deckend, Nassabriebbeständigkeit R-Klasse 1 DIN EN 13300,

RAL-9010 Reinweiß.

Arbeitshöhe der zu bearbeitenden oder zu bekleidenden Fläche bis 5,5 m über der Standfläche des hierfür erforderlichen Gerüstes, Gerüst wird gesondert vergütet, Ausführung gemäß Zeichnung.
Menge: 120,000 m

#### Bereich 01.04 Versiegelung

**01.04.1 Fugendichtung innen, Silikon, bis 25mm**
Elasto-plastische Verfugung der Anschlüsse mit Dichtstoff auf Silikonbasis, einschließlich Hinterfüllmaterial gemäß DIN 18540 verfüllen.
weichelastisch, lösemittelfrei, anstrichverträglich nach
DIN 52452,

inkl. reinigen, abkleben und grundieren.
Fugen anschließend glätten.

Fugenbreite: bis 15 mm
Menge: 1081,860 m

### Titel 03 Lackierarbeiten

**03.1 Schlussbesch Innentür beidseitig Stahl Maulweite/WD 175mm B 1250 mm H 2260 mm 2K-Acrylharzlack**
Schlussbeschichtung an Innentür, beidseitig, mit Zarge, einflügelig, mit Falz/Doppelfalz, Untergrund grundierter Stahl, Maulweite/Wanddicke 175 mm,
Breite Nennmaß Wandöffnung '1250' mm,
Höhe Nennmaß Wandöffnung '2260' mm,
Schlussbeschichtung aus Acrylharzlack, 2-komponentig, seidenmatt, deckend, Arbeitshöhe bis 3 m, Ausführung gemäß Zeichnung.

RAL-Ton nach Wahl AG, nach Bemusterung
Menge: 7,000 St

**03.2 Schlussbesch Innentür beidseitig Stahl Maulweite/WD 175mm B 1250 mm H 2260 mm 2K-Acrylharzlack**
Schlussbeschichtung an Innentür, beidseitig, mit Zarge, einflügelig, mit Falz/Doppelfalz, Untergrund grundierter Stahl, Maulweite/Wanddicke 250 mm,
Breite Nennmaß Wandöffnung '1250' mm,
Höhe Nennmaß Wandöffnung '2260' mm,
Schlussbeschichtung aus Acrylharzlack, 2-komponentig, seidenmatt, deckend, Arbeitshöhe bis 3 m, Ausführung gemäß Zeichnung.

RAL-Ton nach Wahl AG, nach Bemusterung
Menge: 9,000 St

**03.3 Schlussbesch Innentür beidseitig Stahl Maulweite/WD 250mm B 2010 mm H 2260 mm 2K-Acrylharzlack**
Schlussbeschichtung an Innentür, beidseitig, mit Zarge, 2-flügelig, mit Falz/Doppelfalz, Untergrund grundierter Stahl, Maulweite/Wanddicke 250 mm,
Breite Nennmaß Wandöffnung '2010' mm,
Höhe Nennmaß Wandöffnung '2260' mm,
Schlussbeschichtung aus Acrylharzlack, 2-komponentig, seidenmatt, deckend, Arbeitshöhe bis 3 m, Ausführung gemäß Zeichnung.

RAL-Ton nach Wahl AG, nach Bemusterung
Menge: 5,000 St

**03.4 Schlussbesch Innentür beidseitig Stahl Maulweite/WD 175mm B 2010 mm H 2260 mm 2K-Acrylharzlack**
Schlussbeschichtung an Innentür, beidseitig, mit Zarge, 2-flügelig, mit Falz/Doppelfalz, Untergrund grundierter Stahl, Maulweite/Wanddicke 175 mm,
Breite Nennmaß Wandöffnung '2010' mm,
Höhe Nennmaß Wandöffnung '2260' mm,
Schlussbeschichtung aus Acrylharzlack, 2-komponentig, seidenmatt, deckend, Arbeitshöhe bis 3 m, Ausführung gemäß Zeichnung.

RAL-Ton nach Wahl AG, nach Bemusterung
Menge: 2,000 St

### Titel 04 Regiearbeiten

*Hinweis: Hinweis: Stundensatz*
Stundensatz für Leistungen, welche nicht in den Positionen der "Innenputz- & Malerarbeiten" erfasst sind und nur auf ausdrückliche Anweisung der Bauleitung gegen Nachweise zur Ausführung kommen.

ABRECHNUNGSHINWEIS
Stundenlöhne enthalten die Zulagen für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**04.1 Bauvorarbeiter/-in sämtliche Kosten/Zuschläge**
STLB-Bau 2026-04 091
Stundenlohnarbeiten durch Bauvorarbeiter/-in
der Verrechnungssatz für die jeweilige Arbeitskraft umfasst sämtliche Aufwendungen wie Lohn- und Gehaltskosten, Lohn- und Gehaltsnebenkosten, Zuschläge, lohngebundene und lohnabhängige Kosten, sonstige Sozialkosten, Gemeinkosten, Wagnis und Gewinn.
Menge: 5,000 h

**04.2 Baufacharbeiter/-in sämtliche Kosten/Zuschläge**
STLB-Bau 2026-04 091
Stundenlohnarbeiten durch Baufacharbeiter/-in
der Verrechnungssatz für die jeweilige Arbeitskraft umfasst sämtliche Aufwendungen wie Lohn- und Gehaltskosten, Lohn- und Gehaltsnebenkosten, Zuschläge, lohngebundene und lohnabhängige Kosten, sonstige Sozialkosten, Gemeinkosten, Wagnis und Gewinn.
Menge: 10,000 h

**04.3 Bauhelfer/-in sämtliche Kosten/Zuschläge**
STLB-Bau 2026-04 091
Stundenlohnarbeiten durch Bauhelfer/-in
der Verrechnungssatz für die jeweilige Arbeitskraft umfasst sämtliche Aufwendungen wie Lohn- und Gehaltskosten, Lohn- und Gehaltsnebenkosten, Zuschläge, lohngebundene und lohnabhängige Kosten, sonstige Sozialkosten, Gemeinkosten, Wagnis und Gewinn.
Menge: 10,000 h
